# Bauen im Bestand
Leistungsbeschreibung (GAEB DA XML 3.2, DA81)
Währung: EUR
Erstellt mit: AVAPLAN, 19.03.2020

## Putzarbeiten nach DIN 18350
Putzarbeiten nach DIN 18350

Gewerk

Bauherr

Bauabschnitt

Vorbemerkung
Grundlage für die Ausschreibung sind die Produkte der Firma aerodurit® Putz- und Betontechnologie GmbH. Die Verarbeitung muss laut Herstellerrichtlinien und Technischen Datenblättern erfolgen. Für die Ausführung sind zu beachten: die Vorschriften der VOB, DIN 998-1, DIN V 18550 Putz und Putzsysteme – Ausführung, DIN 18350 Putz- und Stuckarbeiten sowie die allgemein anerkannten Regeln der Technik.

Beachten
- Keine Vorbehandlung mit chemischen Mitteln
- Salzanalyse entfällt
- Grundierung der Untergründe
- Beachtung der Lüftungsregeln
- Kein Einsatz von Trocknungsgeräten
- während der Erhärtungs- und Trocknungsphase des Putzes ist für ausreichende Belüftung zu sorgen
- Keine Haftbrücke
- Keine horizontalen und vertikalen Sperren notwendig
- Keine Trocknungsgeräte einsetzen.

Für die Ausführung sind zu beachten:
- die Vorschriften der VOB
- DIN 998-1, DIN V 18550 Putz und Putzsysteme – Ausführung
- DIN 18350 Putz- und Stuckarbeiten
- DIN 18531 – 18534
- Verarbeitungsvorschriften des Herstellers / Herstellerrichtlinien
- die allgemein anerkannten Regeln der Technik
- die besonderen technischen Vorbemerkungen DIN V 18550 vom April 2005 regelt unter anderem die Mindestputzdicken
- die Lage der Putzbewehrung
- die Umgebungstemperaturen für Putzarbeiten

DIN 18350 als ATV der VOB Teil C regelt unter anderem:
- Nebenleistungen und besondere Leistungen, Aufmaß und Abrechnung
- Putzbewehrung / Putzträger auf kritischen Untergründen
- Putzbewehrung stellt eine vollflächige Armierungslage mit Gewebeeinlage auf dem erhärteten Unterputz / Grundputz dar

Die sorgfältige Ausführung der Vorarbeiten ist die Grundvoraussetzung für eine erfolgreiche Sanierung
v190320

## Bauen im Bestand
EP-Anteile: Löhne; Stoffe; Geräte; Sonstige

### Abschnitt 1 Putzarbeiten

#### Titel 1.1 Demontage/Abbruch

*Hinweis: HinweisText - hier Kurztext eingeben*

**1.1.10 Altputz abschlagen**
Altputz inkl. Spritzbewurf an Mauerwerk bis ca. 80 cm über horizontal sichtbarer Feuchtigkeitsgrenze abschlagen, Bauschutt entsorgen.
Die Wandflächen sind vollflächig zu reinigen.
Putzdicke: bis 30 mm
Putzart:

Bauteile:
Einheit: m²

**1.1.20 Auskratzen mürber Fugen**
Auskratzen mürber Fugen bis festes Material stehenbleibt, durch kräftiges Abbürsten mit einem Stahlbesen.
Einheit: m

#### Titel 1.2 Reinigen Untergrund

**1.2.10 Untergrund reinigen, grober Schmutz**
Reinigen des Untergrundes von grober Verschmutzung, z. B. Gips-, Mörtel-, Farbreste oder Öl.
Art der Verschmutzung:
Einheit: m²

**1.2.20 Algen/Pilze entfernen**
Auf Algen- und Pilzbefall an Fassadenflächen prüfen, ggf. fachgerecht entfernen, vor Aufbringen von Fassadenputz.
Untergrund:
Flächengröße:
Fassade:
Einheit: m²

#### Titel 1.3 Vorbehandlung/Haftgrund/Tiefgrund

**1.3.10 Löcher auffüllen**
Löcher und Fehlstellen in Mauerwerk auffüllen, von Hand auswerfen, ausmauern
Mörtel: aerodurit® EP2010 Mikroporen-Spezial-Sanierputz
Festigkeitsklasse: CS II
Einheit: m

**1.3.20 Ausgleichsputzschicht**
WICHTIG: Bei Unebenheiten des Untergrundes, über +/-10 mm und größer, Ausgleichputz (mit aerodurit®️ EP2010) aufbringen, planeben abziehen. Ausgleichputz 24 Stunden aushärten lassen.
Einheit: m²

**1.3.30 Putzgrund verfestigen**
Alle Untergründe mit aerodurit® CALSOL NATURE M-5 Grobkörnige Mineralgrundierung verfestigen. Auftrag 1-lagig, nicht überstreichen. 24 Std. Standzeit einhalten.
Einheit: m²

#### Titel 1.4 Spritzbewurf

**1.4.10 aerodurit® EP2010 Mikroporen-Spezial-Sanierputz Vorspritz / Spritzbewurf**
Gut vornässen. Vorspritz, manuell oder maschinell, generell flächendeckend und warzenförmig. Standzeit mind. 12 Std. Standzeit bis zur Tragfähigkeit einhalten. Sinterschichten entfernen.
Einheit: m²

#### Titel 1.5 Grundputz/Deckputz

**1.5.10 Eckschutzleisten, verzinkt, Außenputz**
Verzinkte Eckschutzleisten mit (PVC) Schutzkante, für Außenputz an allen Ecken und Kanten, in unterschiedlichen Längen lotrecht einbauen. Eckschutzleisten nicht mit gipshaltigen Ansetzmörtel ansetzten! aerodurit® Mikroporen-Spezial-Sanierputz als Ansetzmörtel verwenden.
Einheit: m

**1.5.20 aerodurit® EP2010 Mikroporen-Spezial-Sanierputz Grundputz- Deckputzauftrag**
Putzaufbau siehe Technisches Merkblatt. Putz 2-lagig nass in nass (von Hand anwerfen oder maschinell anspritzen), lot- und fluchtgerecht mit leichtem Druck aufziehen, nach ca. 1-4 Stunden (Fingerdruckprobe) strukturieren/filzen. Putzoberfläche nicht mit triefend nassem Schwammbrett filzen da Gefahr der Bindemittelanreicherung und folgend Gefahr von Oberflächenrissen. Herstellervorschriften beachten. Gesamtputzdicke: mind.≥ 25 mm.
Einheit: m²

**1.5.30 Putzarmierung, Glasfaser**
Putzarmierung mit Glasfaser, alkalibeständig, Maschenweite 10 x 10 mm vollflächig an Wandflächen im letzten Drittel der letzten Putzlage verdingen. Stöße mind. 100 mm überlappen.
Angeb. Fabrikat:
Einheit: m²

**1.5.40 aerodurit® EP2010 Mikroporen-Spezial-Sanierputz als Fassadendeckputz, verrieben, d = ca. 3 mm**
Fassadendeckputz herstellen, als Spachtelputz aufziehen, d = ca. 3 mm, Struktur: verrieben.
Einheit: m²

#### Titel 1.6 Ober-Edelputz

**1.6.10 Empfohlende systemkonforme Produkte**
aerodurit® FP2015 Kalkzement Spezial-Feinputz
aerodurit® SBS1065 Kalkzement Spezial-Edelputz
aerodurit® SSP1070 Kalkzement Spezial-Scheibenputz
Einheit: m²

### Abschnitt 2 Beschichtung / Anstrich

**2.10 Empfohlenes Produkt: aerodurit® SOLAMENT CLIMATE Klima-Silikatfarbe.**
Siehe Technisches Merkblatt Hersteller.
Einheit: m²
